# Angebotsaufforderung (GAEB 90, DA83)
Währung: EUR
Auftraggeber: N.A.

## Leistungsverzeichnis
Datum: 19.05.26

### Gewerk 01 Grünflächenpflege an Schulen

*Hinweis*
1.Allgemeines

Die Stadt Ludwigshafen am Rhein beabsichtigt, die
Grünpflegearbeiten für vier große Schulanlagen in 2026
ausführen zu lassen.

2. Lage der Baustellen

Die Schulstandorte befinden sich in Rheinland-Pfalz in
Ludwigshafen am
Rhein und sind über öffentliche Straßen anfahrbar.
Die Pflegeflächen beider Schulen liegen innerhalb der
relativ großangelegten Schulgeländeflächen das durch
mehrteilige Gebäudestrukturen und Parkplätze gegliedert
ist sowie auch entlang von zuführenden öffentlichen
Straßen/ Gehwegen.

Die berufsbildende Schule, BBS-Technik und
Naturwissenschaften, befindet sich im Stadtteil
Mundenheim, an der Franz-Zang-Straße 3-7.
Die Integrierte Gesamtschule, IGSLO Ernst-Bloch,
befindet sich im Stadtteil Oggersheim,an der Hermann-
Hesse-Straße 11

Das Schulzentrum Edigheim, Schulzentrum Edigheim,
befindet sich im Stadtteil Edigheim,an der Mühlaustr.
43,51

Das Wilhelm-von-Humboldt-Gym, Wilhelm-von-Humboldt Gym,
befindet sich im Stadtteil Edigheim, an der Mühlaustr.
13

Die Lage der beiden Pflegeobjekte im städtischen Raum
und die Lage und Abgrenzung ihrer zu pflegenden
Grünstrukturen sind den beigefügten Plänen zu
entnehmen.

Achtung:
Die beigefügten Pläne dienen der Ausschreibung und sind
teils nicht
maßstabsgetreu!
Nach der Vergabe werden bei Bedarf maßstabsgetreue
Pläne den
Auftragnehmern auf einem Daten-Stick zur Verfügung
gestellt.

3. Leistungen und Mengen:

Die Pflegearbeiten beziehen sich im Wesentlichen auf
die Pflege der Gehölzflächen, für die zwei
Pflegedurchgänge im Jahr vorgesehen sind.

Sie umfassen den Schnitt verschiedenartiger
Gehölzstrukturen und einiger Solitärgehölze sowie die
Beetpflege mit Beseitigung von Wildkrautaufwuchs,
Gehölzsämlingen sowie aufliegenden "Flugmüll" und
Unrat.
Hinzu kommt in kleinem Umfang an der BBS Technik die
Pflege von Baumscheiben, einer Stauden-
Kleingehölzfläche sowie einer mineralisch gemulchten
Kieselläche.

Das Leistungsverzeichnis umfasst je Schulstandort
folgende ca.-Mengen:

BBS Technik / Naturwissenschaften, Franz-Zang-Str. 3-7:

Gehölzflächenschnitt und Beetpflege ca.10.730 m²/ 2 x
im Jahrca. 21.460 m²Hecken, H 200 cm schneidenca. 308
m²/ 2 x im Jahrca.  616 m²Solitär-Bäume H 300 cm
schneiden 1 x im Jahr  11 StSämlinge
abschneiden, H 350-600 cmca. 500 StStaudenflächen
pflegen ca. 13,75 m²/ 4x im Jahrca. 55 m²Baumscheiben
pflegenca. 39,5 m²/ 4 x im Jahrca. 158 m²

IGSLO Ernst-Bloch, Hermann-Hesse-Str. 11
Gehölzflächenschnitt und Beetpflege -  ca.11.500 m²/ 2
x im Jahr ca. 23.0000 m²Gehölzkante, H bis 270 cm
schneiden -  ca. 110 m/ 2 x im Jahrca. 220 mHecken, H
200 cm schneiden -  ca. 165 m²/ 2 x im Jahrca.  330
m²Solitär-Bäume H 300 cm schneiden 1 X /Jahrca. 11
StSämlinge abschneiden, H 350-600 cmca. 500 St

Schulzentrum Edigheim, Mühlaustr.43,51

Gehölzflächenschnitt und Beetpflege -
2.800 m²Gehölzkante, H bis 270 cm schneiden -
  4.355 m²

Wilhelm-von-Humboldt-Gym, Mühlaustr. 13

Gehölzflächenschnitt und Beetpflege -
7.500 m²Gehölzkante, H bis 270 cm schneiden -
  672 m²

4. Weitere zu beachtende Informationen

4.1 Verkehrssicherung

Die Pflegearbeiten finden überwiegend im laufenden
Schulbetrieb statt.
Der Gefahrenbereich der Maschinen muss entsprechend
gegen Zutritt durch Schüler gesichert werden.
Insbesondere während der Pausen ist darauf zu achten,
dass Gefahrenzonen durch Schüler nicht betreten werden
können.
Ebenso erforderlich ist die Verkehrssicherung während
der Pflegearbeiten entlang angrenzender öffentlicher
Gehwegen und Straßen.

Verkehrssicherung gilt während der gesamten Arbeitszeit

Der Aufwand für die Verkehrssicherung wird nicht extra
vergütet und ist in die Preise einzurechnen.

4.2 Ausführung

Eventuelle Zufahrten dürfen unter Berücksichtigung der
örtl. Verhältnisse durch die Bauausführung nicht in
unzumutbarer Dauer u. Weise gesperrt werden.

Die Belange der Feuerwehr sind zu berücksichtigen. Die
Feuerwehrzufahrt ist über den gesamten Zeitraum der
Arbeiten freizuhalten.

Das Säubern von benutzten Arbeitsflächen ist ohne bes.
Aufforderung nach Bedarf eigenverantwortlich
durchzuführen. Straßen u. Wege sind ständig
verkehrssicher u. sauber zu halten.

4.3 Ausführungszeiten

Der Zeitpunkt der Pflegedurchgänge ist jeweils mit dem
Auftraggeber abzustimmen!

Die Ausführung der Leistungen ist dem Auftraggeber (AG
) anschließend  mindestens 3 Tage vor Beginn
anzuzeigen.

Verzögerungen der Arbeiten, die vom Auftragnehmer nicht
zu vertreten sind, sind unverzüglich schriftlich dem
Bauleiter des Auftraggebers zu melden.

Der Pflegevertrag endet mit der Endabnahme. Die
Endabnahme erfolgt im Rahmen einer gemeinsamen Begehung
und einem Protokoll.

4.4 Leistungen und Vergütungen

Sämtliche Leistungen nach Beendigung unverzüglich
rapportieren zu lassen.
Die Rapporte sind spätestens zwei Arbeitstage nach
Ausführung zur Unterschrift bei der Bauleitung
vorzulegen.

4.5 Rechnungsstellung

Die ausgeführten, rapportierten Leistungen können
während der Vertragsdauer mit einer Teilrechnung
abgerechnet werden.
Es können maximal 3 Abschlagsrechnungen vor der
Schlussrechnung gestellt werden.

4.6 In die Leistungspositionen ist einzurechnen:

Temporäre Baustelleneinrichtung, Baustellen-WC,Kosten
und Aufwand für Säubern von Fahrbahnen u. benutzten
Arbeitsflächen.Kosten und Aufwand für Verkehrssicherung
bei den Arbeiten im Schulgelände und entlang
öffentlicher Gehwege/ Straßen

#### Titel 01.01 BBS Technik/Naturwissenschaf.,F.-Zang- 3

**01.01.0010 Bodendecker- und Kleingehölzflächen pflegen**
Kanten der Gehölzflächen entlang der Straße/
Verkehrsweg bis
Hinterkante Bordstein/Einfassung zurückschneiden. Die
Flächen sind bei jedem Pflegegang in der Höhe um den
Jahresaustrieb zurück zu schneiden. Müll und Unrat
aufnehmen. Wildaufwuchs und Sämlinge sind zu entfernen.

Bewuchsart: Bodendecker + Kleingehölze
Anzahl der Pflegegänge: 2 Stück

Ausführungszeitraum:
Erster Pflegegang: Juni/ Juli/ August
Zweiter Pflegegang: Oktober/ November

Ca. - Größe der Einzelflächen: gemäß Liste und Plan
Topographie der Flächen: überwiegend eben
Einbauten, Baumbestand in Flächen: vorhanden
Lage / Standort der Flächen: gemäß Liste und Plan
Entsorgung: sämtl. Schnittgut sowie Müll und Unrat
auf AN - Deponie entsorgen

2 Pflegegänge x 242 m² = 484 m²

Die Längen der Gehölzstreifen sind fix und werden nicht

nachgemessen!
Menge: 484,000 m²

**01.01.0020 Gehölze in Grünflächen pflegen**
Gehölze zurückschneiden, Höhe ca. 200 -250 cm,
Rückschnitt des Jahresaustriebes ca. 50-150 cm (auf
ehemalige Schnittstellen), inklusive der Entfernung von
Wildaufwuchs und Sämlingen. Krautigen Aufwuchs und
Sämlinge in flächigen Lücken mit dem Freischneider
ausmähen, Müll und Unrat aufnehmen.

Bewuchsart: Gehölze Höhe ca. 200 cm
Anzahl der Pflegegänge: 2 Stück

Ausführungszeitraum:
Erster Pflegegang: Juni/ Juli/ August
Zweiter Pflegegang: Oktober/ November

Ca. - Größe derEinzelflächen: gemäß Plan
Topographie der Flächen: überwiegend eben
Einbauten, Baumbestand in Flächen: vorhanden
Lage / Standort der Flächen: gemäß Plan
Entsorgung: sämtl. Schnittgut sowie Müll und Unrat
auf AN - Deponie entsorgen

2 Pflegegänge x 8.970,50 m² = 17.941,00 m²

Die Gehölzflächen sind fix und werden nicht
nachgemessen!
Menge: 17941,000 m²

**01.01.0030 Gehölze in Grünflächen (Böschungen) zurückschneiden**
Gehölze zurückschneiden, Höhe ca. 200 - 250 cm,
Rückschnitt des Jahresaustriebes ca. 50-100 cm (auf
ehemalige Schnittstellen), inklusive der Entfernung von
Wildaufwuchs und Sämlingen. Krautiger Aufwuchs und
Sämlinge in flächigen Lücken ist mit dem Freischneider
aus zu mähen. Müll und Unrat aufnehmen.

Bewuchsart: Gehölze Höhe ca. 200 cm
Anzahl der Pflegegänge: 2 Stück

Ausführungszeitraum:
Erster Pflegegang: Juni/ Juli August
Zweiter Pflegegang: Oktober/ November

Ca. - Größe der Einzelflächen: gemäß Liste und Plan
Topographie der Flächen: überwiegend eben
Einbauten, Baumbestand in Flächen: vorhanden
Lage / Standort der Flächen: gemäß Liste und Plan
Entsorgung: sämtl. Schnittgut sowie Müll und Unrat
auf AN - Deponie entsorgen

2 Pflegegänge x 1.523,50 m² = 3.047,00 m²

Die Gehölzflächen sind fix und werden nicht
nachgemessen!
Menge: 3047,000 m²

**01.01.0040 Hecken in Grünflächen schneiden**
Hecken aus verschiedenen Gehölzen allseitig schneiden.
Rückschnitt des Jahresaustriebes ca. 50-100 cm,
inklusive der Entfernung von Wildaufwuchs und
Sämlingen.
Müll und Unrat aufnehmen.
Bewuchsart: Gehölze Höhe ca. 200 cm
Anzahl der Pflegegänge: 2 Stück

Ausführungszeitraum:
Erster Pflegegang: Juni/ Juli
Zweiter Pflegegang: Oktober/ November

Ca. - Größe der Einzelflächen : gemäß Liste und Plan
Topographie der Flächen: überwiegend eben
Einbauten, Baumbestand in Flächen : nicht vorhanden
Lage / Standort der Flächen: gemäß Liste und Plan
Entsorgung: sämtl. Schnittgut sowie Müll und Unrat
auf AN - Deponie entsorgen

2 Pflegegänge x 308,00 m² = 616,00 m²

Die Gehölzflächen sind fix und werden nicht
nachgemessen!
Menge: 616,000 m²
Zuordnung: 515

**01.01.0050 Solitärgehölzschnitt bis 400cm**
Solitärgehölze (diverse) allseitig schneiden.
Rückschnitt des Jahresaustriebes. Müll und Unrat
aufnehmen.

Bewuchsart: Solitärformgehölze Höhe bis 400 cm
Anzahl der Pflegegänge: 1 Stück

Ausführungszeitraum: Oktober/ November

Ca. - Größe der Einzelflächen: gemäß Liste und Plan
Topographie der Flächen: überwiegend eben
Einbauten, Baumbestand in Flächen: nicht vorhanden
Lage / Standort der Flächen: gemäß Liste und Plan
Entsorgung: sämtl. Schnittgut sowie Müll und Unrat
auf AN - Deponie entsorgen

Die Anzahl von 11 Stück Heister ist fix und wird nicht
nachgezählt!
Menge: 11,000 Stck

**01.01.0060 Sämlingsaufwuchs bodeneben entfernen**
Gehölzflächen von Gehölz-Sämlingen befreien,

Bewuchsart: Gehölze/ Sämlinge, vornehmlich Sambucus.
aber auch Acer, Robinien, Ailanthus, Brombeeren etc.,
Höhe ca. 350-600 cm
Stammdurchmesser in 1m Höhe größer 5 cm

Gehölze/ Sämlinge sind bodennah abzuschneiden.
Menge: Ca. 500 meist ältere Gehölze/Sämlinge.
Anzahl der Pflegegänge: 1 Stück

Ausführungszeitraum: November/ Dezember

Ca. - Größe der Einzelflächen: gemäß Plan,
Topographie der Flächen: überwiegend eben
Einbauten, Baumbestand in Flächen: vorhanden
Lage / Standort der Flächen: gemäß Plan, Gehölzstreifen
in Grünanlagen und vor Gebäuden/Mauern
Entsorgung: sämtl. Schnittgut  und Grünabfall
auf AN - Deponie entsorgen

1 Pflegegänge x 500 Stück = 500 Stück

Die Gehölzmengen sind fix und werden nicht
nachgemessen!
Menge: 500,000 Stck

**01.01.0070 Baumscheiben mit Bodendeckern pflegen**
Baumscheiben mit Bodendeckern pflegen, Unkräuter mit
Wurzeln auszupfen, trockene und beschädigte
Pflanzenteile entfernen.
Die Kanten der Bodendeckerpflanzung sind bei jedem
Pflegegang bis hinter die Einfassung zurück zu
schneiden
und beim letzten Pflegegang in der Höhe um den
Jahresaustrieb zu reduzieren.
Inklusive Laubaufnahme im Herbst.
Gleichzeitig ist bei jedem Pflegeang Müll und Unrat auf
den
Flächen aufzunehmen.

Lage der Flächen: gemäß Liste und Plan
Bewuchsart: Gehölzpflanzung

Anzahl der Pflegegänge: 4 Stück
Pflegeart: Unkrautbewuchs, Fremdbewuchs aushacken. Zeitgleich mit dem Wildkrautschnitt hat die
Reinigung
und Entsorgung von Flugmüll, Flaschen. Dosen etc. zu
erfolgen
Entsorgung: sämtl. entfernter Unkrautbewuchs +
Schnittgut, Laub, sowie Müll und Unrat ist  auf
AN - Deponie zu entsorgen.
Kalkuliert wurden 4 Pflegegänge pro Jahr.

4 Pflegegänge x 39,60 m² = 158,40 m²

Die Flächen sind fix und werden nicht nachgemessen!
Menge: 158,400 m²
Zuordnung: 515

**01.01.0080 Kieselflächen/mineralischer Mulch in Grünanlagen säubern**
Kieselflächen/mineralischer Mulch von Wildwuchs,
Wildkräutern säubern durch Auszupfen, einschließlich
Wurzelwerk, mit Rasenbesen abfächern/Gebläse ausblasen.
Müll und Unrat aufnehmen.

Bewuchsart: Wildwuchs, Wildkräuter
Anzahl der Pflegegänge: 2 Stück
Ca. - Größe der Einzelflächen: gemäß Liste und Plan
Topographie der Flächen: überwiegend eben
Einbauten, Baumbestand in Flächen: nicht vorhanden
Lage / Standort der Flächen: gemäß Liste und Plan
Entsorgung: sämtl. Wildwuchs, sowie Müll und Unrat
auf AN - Deponie entsorgen

2 Pflegegänge x 38,50 m² = 77,00 m²

Die Flächen sind fix und werden nicht nachgemessen!
Menge: 77,000 m²

**01.01.0090 Stauden- und Kleingehölzflächen pflegen**
Kanten der Stauden-/Gehölzflächen in Kübeln bis
Hinterkante Einfassung zurückschneiden. Die Flächen
sind bei jedem Pflegegang in der Höhe um den
Jahresaustrieb zurück zu schneiden. Müll und Unrat
aufnehmen. Wildaufwuchs und Sämlinge sind zu
entfernen.
Bewuchsart: Stauden + Kleingehölze
Anzahl der Pflegegänge: 2 Stück

Ausführungszeitraum:
Erster Pflegegang: Mai/ Juni
letzter Pflegegang: Oktober/ November

Ca. - Größe der Einzelflächen: gemäß
Liste und Plan
Topographie der Flächen: überwiegend eben
Einbauten, Baumbestand in Flächen: vorhanden
Lage / Standort der Flächen: gemäß Liste und Plan
Entsorgung: sämtl. Schnittgut sowie Müll und Unrat
auf AN - Deponie entsorgen

4 Pflegegänge x 13,75 lfm = 55,00 lfm

Die Längen der Gehölzstreifen sind fix und werden
Nicht nachgemessen!
Menge: 55,000 m²

#### Titel 01.02 Stundenlöhne/ BBS Technik/ Naturwissens

*Hinweis*
Stundenlohnarbeiten dürfen nur mit Wissen und auf
ausdrücklicher
Anordnung des Auftraggebers durchgeführt werden.Der
Verrechnungssatz für die jeweilige Arbeitskraft umfasst
sämtlicheAufwendungen, insbesondere den tatsächlichen
Lohn einschließlichvermögenswirksamer Leistungen mit
den Zuschlägen für Gemein-kosten (Sozialkassenbeiträge,
Winterbauumlage und dgl.), sowie Lohn-bzw.
Gehaltsnebenkosten und Zuschläge für Überstunden.Die
Stundenlohnzettel sind spätestens zwei Arbeitstage nach
Ausführung
dem Bauleiter in doppelter Ausfertigung zur
Unterschrift vorzulegen, unterAngabe der Namen und des
Berufsstandes der im Stundenlohnbeschäftigten Personen,
der Bauleitung zur schriftlichen Anerkennungvorzulegen
und mit der Schlussrechnung einzureichen.Nachträglich
eingereichte Stundenlohnzettel werden nicht
anerkannt.Meister- und Vorarbeiterstunden werden nur
dann vergütet, wenn vonder Bauleitung die Stellung von
Aufsichtspersonal ausdrücklichschriftlich gefordert
wird.Stehzeiten und zwischenzeitlicher Abzug von
Geräten und LKW´swerden nicht gesondert
vergütet.Bezahlt werden nur die angeordneten und
tatsächlich geleistetenStunden ohne Berücksichtigung
der An- und Abmarschwege sowieArbeitspausen.Ferner ist
in den Preisen das Stellen der erforderlichen
Arbeitsgeräteund Werkzeuge enthalten.Die eingesetzten
Einheitspreise verstehen sich einschließlich
allerZuschläge; bei Geräten einschl. Bedienung.

**01.02.0010 Facharbeiter/-in**
Menge: 30,000 StD
Zuordnung: 514

**01.02.0020 Helfer/-in**
Menge: 30,000 StD
Zuordnung: 514

**01.02.0030 Heckenschere**
Heckenschere mit Bedienung;
Menge: 10,000 StD
Zuordnung: 514

**01.02.0040 Freischneider**
Freischneider mit Bedienung
Menge: 10,000 StD
Zuordnung: 514

**01.02.0050 LKW, 5 - 8 t, einschl. Fahrer**
LKW einschl. Fahrer, Nutzlast über  5 bis 8 t,
Menge: 12,000 StD
Zuordnung: 514

#### Titel 01.03 IGSLO Ernst Bloch, H.-Hesse-Str.11

**01.03.0010 Gehölzschnitt entlang Kante Gehölzflächen in Grünflächen, H 2,70 m, 2 Pflegegänge**
Kanten der Gehölzflächen in Grünflächen
zurückschneiden,
bis in ca. 270 cm in der Höhe, Breite ca. 50-100 cm.
Beim letzten Pflegegang sind die Kanten 1 mal in der
Höhe um den Jahresaustrieb zurückzuschneiden.
Müll und Unrat aufnehmen.

Bewuchsart: Gehölzpflanzung, Höhe bis ca. 2,7 m
Anzahl der Pflegegänge: 2 Stück

Ausführungszeitraum:
Erster Pflegegang: Juni/ Juli/ August
Zweiter Pflegegang: Oktober/ November

Lage der Flächen: gemäß Plan
Ca. - Größe der Einzelflächen: gemäß Plan
Topographie der Flächen: überwiegend eben
Einbauten, Baumbestand in Flächen: nicht vorhanden
Entsorgung: sämtl. Schnittgut, sowie Müll und Unrat ist
auf AN - Deponie zu entsorgen.

2 x 110 lfm = 220 lfm

Die Längen der Gehölzstreifen sind fix und werden nicht
nachgemessen!
Menge: 220,000 lfm

**01.03.0020 Gehölze in Grünflächen pflegen**
Gehölze zurückschneiden, Höhe ca. 200 -250 cm,
Rückschnitt des Jahresaustriebes ca. 50-150 cm (auf
ehemalige Schnittstellen), inklusive der Entfernung von
Wildaufwuchs und Sämlingen. Krautigen Aufwuchs und
Sämlinge in flächigen Lücken mit dem Freischneider
ausmähen. Müll und Unrat aufnehmen.

Bewuchsart: Gehölze Höhe ca. 200 cm
Anzahl der Pflegegänge: 2 Stück

Ausführungszeitraum:
Erster Pflegegang: Juni/ Juli/ August
Zweiter Pflegegang: Oktober/ November

Ca. - Größe der Einzelflächen: gemäß Plan
Topographie der Flächen: überwiegend eben
Einbauten, Baumbestand in Flächen: vorhanden
Lage / Standort der Flächen: gemäß Plan
Entsorgung: sämtl. Schnittgut sowie Müll und Unrat
auf AN - Deponie entsorgen

2 Pflegegänge x 9.542,50 m² = 19.085,00 m²

Die Gehölzflächen sind fix und werden nicht
nachgemessen!
Menge: 19085,000 m²

**01.03.0030 Gehölze in Grünflächen (Böschungen) zurückschneiden**
Gehölze zurückschneiden, Höhe ca. 200 - 250 cm,
Rückschnitt des Jahresaustriebes ca. 50-100 cm (auf
ehemalige Schnittstellen), inklusive der Entfernung von
Wildaufwuchs und Sämlingen. Krautigen Aufwuchs und
Sämlinge in flächigen Lücken mit dem Freischneider
ausmähen. Müll und Unrat aufnehmen.

Bewuchsart: Gehölze Höhe ca. 200 cm
Anzahl der Pflegegänge: 2 Stück

Ausführungszeitraum:
Erster Pflegegang: Juni/ Juli/ August
Zweiter Pflegegang: Oktober/ November

Ca. - Größe der Einzelflächen: gemäß Liste und Plan
Topographie der Flächen: überwiegend eben
Einbauten, Baumbestand in Flächen: vorhanden
Lage / Standort der Flächen: gemäß Liste und Plan
Entsorgung: sämtl. Schnittgut sowie Müll und Unrat
auf AN - Deponie entsorgen

2 Pflegegänge x 1.980,00 m² = 3.960,00 m²

Die Gehölzflächen sind fix und werden nicht
nachgemessen!
Menge: 3960,000 m²

**01.03.0040 Hecken in Grünflächen schneiden**
Hecken aus verschiedenen Gehölzen allseitig schneiden.
Rückschnitt des Jahresaustriebes ca. 50-100 cm,
inklusive der Entfernung von Wildaufwuchs und
Sämlingen.
Müll und Unrat aufnehmen.
Bewuchsart: Gehölze Höhe ca. 200 cm
Anzahl der Pflegegänge: 2 Stück

Ausführungszeitraum:
Erster Pflegegang: Juni/ Juli
Zweiter Pflegegang: Oktober/ November

Ca. - Größe der Einzelflächen: gemäß Liste und Plan
Topographie der Flächen: überwiegend eben
Einbauten, Baumbestand in Flächen: nicht vorhanden
Lage / Standort der Flächen: gemäß Liste und Plan
Entsorgung: sämtl. Schnittgut sowie Müll und Unrat
auf AN - Deponie entsorgen

2 Pflegegänge x 165,00 m² = 330,00 m²

Die Gehölzflächen sind fix und werden nicht
nachgemessen!
Menge: 330,000 m²
Zuordnung: 515

**01.03.0050 Solitärgehölzschnitt bis 400cm**
Solitärgehölze (diverse) allseitig schneiden.
Rückschnitt des Jahresaustriebes.
Müll und Unrat aufnehmen.

Bewuchsart: Solitärformgehölze Höhe bis 400 cm
Anzahl der Pflegegänge: 1 Stück

Ausführungszeitraum: September/Oktober

Ca. - Größe der Einzelflächen: gemäß Liste und Plan
Topographie der Flächen: überwiegend eben
Einbauten, Baumbestand in Flächen: nicht vorhanden
Lage / Standort der Flächen: gemäß Liste und Plan
Entsorgung: sämtl. Schnittgut sowie Müll und Unrat
auf AN - Deponie entsorgen

Die Anzahl von 11 Stück Heister ist fix und wird nicht
nachgezählt!
Menge: 11,000 Stck

**01.03.0060 Sämlingsaufwuchs bodeneben entfernen**
Gehölzflächen von Gehölz-Sämlingen befreien,

Bewuchsart: Gehölze/ Sämlinge, vornehmlich Sambucus.
aber auch Acer, Robinien, Ailanthus, Brombeeren etc.,
Höhe ca. 350-600 cm
Stammdurchmesser in 1m Höhe größer 5 cm

Gehölze/ Sämlinge sind bodennah abzuschneiden.
Menge: Ca. 500 meist ältere Gehölze/Sämlinge.
Anzahl der Pflegegänge: 1 Stück

Ausführungszeitraum: November/ Dezember

Ca. - Größe der Einzelflächen: gemäß Plan,
Topographie der Flächen: überwiegend eben
Einbauten, Baumbestand in Flächen: vorhanden
Lage / Standort der Flächen: gemäß Plan, Gehölzstreifen
in Grünanlagen und vor Gebäuden/Mauern
Entsorgung: sämtl. Schnittgut  und Grünabfall
auf AN - Deponie entsorgen

1 Pflegegänge x 500 Stück = 500 Stück

Die Gehölzmengen sind fix und werden nicht
nachgemessen!
Menge: 500,000 Stck

#### Titel 01.04 Stundenlöhne/ IGSLO-Ernst-Bloch

*Hinweis*
Stundenlohnarbeiten dürfen nur mit Wissen und auf
ausdrücklicher
Anordnung des Auftraggebers durchgeführt werden.Der
Verrechnungssatz für die jeweilige Arbeitskraft umfasst
sämtlicheAufwendungen, insbesondere den tatsächlichen
Lohn einschließlichvermögenswirksamer Leistungen mit
den Zuschlägen für Gemein-kosten (Sozialkassenbeiträge,
Winterbauumlage und dgl.), sowie Lohn-bzw.
Gehaltsnebenkosten und Zuschläge für Überstunden.Die
Stundenlohnzettel sind spätestens zwei Arbeitstage nach
Ausführung
dem Bauleiter in doppelter Ausfertigung zur
Unterschrift vorzulegen, unterAngabe der Namen und des
Berufsstandes der im Stundenlohnbeschäftigten Personen,
der Bauleitung zur schriftlichen Anerkennungvorzulegen
und mit der Schlussrechnung einzureichen.Nachträglich
eingereichte Stundenlohnzettel werden nicht
anerkannt.Meister- und Vorarbeiterstunden werden nur
dann vergütet, wenn vonder Bauleitung die Stellung von
Aufsichtspersonal ausdrücklichschriftlich gefordert
wird.Stehzeiten und zwischenzeitlicher Abzug von
Geräten und LKW´swerden nicht gesondert
vergütet.Bezahlt werden nur die angeordneten und
tatsächlich geleistetenStunden ohne Berücksichtigung
der An- und Abmarschwege sowieArbeitspausen.Ferner ist
in den Preisen das Stellen der erforderlichen
Arbeitsgeräteund Werkzeuge enthalten.Die eingesetzten
Einheitspreise verstehen sich einschließlich
allerZuschläge; bei Geräten einschl. Bedienung.

**01.04.0010 Facharbeiter/-in**
Menge: 30,000 StD
Zuordnung: 514

**01.04.0020 Helfer/-in**
Menge: 30,000 StD
Zuordnung: 514

**01.04.0030 Heckenschere**
Heckenschere mit Bedienung;
Menge: 8,000 StD
Zuordnung: 514

**01.04.0040 Freischneider**
Freischneider mit Bedienung
Menge: 10,000 StD
Zuordnung: 514

**01.04.0050 LKW, 5 - 8 t, einschl. Fahrer**
LKW einschl. Fahrer, Nutzlast über  5 bis 8 t,
Menge: 12,000 StD
Zuordnung: 514

#### Titel 01.05 Schulzentrum Edigheim, Mühlaustr. 43,51

#### Titel 01.06 Stundenlöhne/ Schultentrum Edigheim

*Hinweis*
Stundenlohnarbeiten dürfen nur mit Wissen und auf
ausdrücklicher
Anordnung des Auftraggebers durchgeführt werden.Der
Verrechnungssatz für die jeweilige Arbeitskraft umfasst
sämtlicheAufwendungen, insbesondere den tatsächlichen
Lohn einschließlichvermögenswirksamer Leistungen mit
den Zuschlägen für Gemein-kosten (Sozialkassenbeiträge,
Winterbauumlage und dgl.), sowie Lohn-bzw.
Gehaltsnebenkosten und Zuschläge für Überstunden.Die
Stundenlohnzettel sind spätestens zwei Arbeitstage nach
Ausführung
dem Bauleiter in doppelter Ausfertigung zur
Unterschrift vorzulegen, unterAngabe der Namen und des
Berufsstandes der im Stundenlohnbeschäftigten Personen,
der Bauleitung zur schriftlichen Anerkennungvorzulegen
und mit der Schlussrechnung einzureichen.Nachträglich
eingereichte Stundenlohnzettel werden nicht
anerkannt.Meister- und Vorarbeiterstunden werden nur
dann vergütet, wenn vonder Bauleitung die Stellung von
Aufsichtspersonal ausdrücklichschriftlich gefordert
wird.Stehzeiten und zwischenzeitlicher Abzug von
Geräten und LKW´swerden nicht gesondert
vergütet.Bezahlt werden nur die angeordneten und
tatsächlich geleistetenStunden ohne Berücksichtigung
der An- und Abmarschwege sowieArbeitspausen.Ferner ist
in den Preisen das Stellen der erforderlichen
Arbeitsgeräteund Werkzeuge enthalten.Die eingesetzten
Einheitspreise verstehen sich einschließlich
allerZuschläge; bei Geräten einschl. Bedienung.

**01.06.0010 Facharbeiter/-in**
Menge: 16,000 StD
Zuordnung: 514

**01.06.0020 Helfer/-in**
Menge: 16,000 StD
Zuordnung: 514

**01.06.0030 Heckenschere**
Heckenschere mit Bedienung;
Menge: 10,000 StD
Zuordnung: 514

**01.06.0040 Freischneider**
Freischneider mit Bedienung
Menge: 10,000 StD
Zuordnung: 514

**01.06.0050 LKW, 5 - 8 t, einschl. Fahrer**
LKW einschl. Fahrer, Nutzlast über  5 bis 8 t,
Menge: 4,000 StD
Zuordnung: 514

**01.06.0010 Baumscheiben, unbegrünt (Substrat/ Oberboden) pflegen**
Baumscheiben, unbegrünt, mit Freischneider abmähen.
Efeu, das von der Baumscheibe den Stamm bis zu einer
Höhe von 2 m hochwächst ist zu entfernen. Der Stammfuß
ist in einem Abstand von 25 cm freizuschneiden.  Müll
und Unrat aufsammeln. Inklusive Laubaufnahme im Herbst.
Lage der Flächen: gemäß Liste und Plan
Bewuchsart: Wildwuchs, teilweise Gras/ Kraut
Anzahl der Pflegegänge: 2 Stück
Schnittzeitpunkt: witterungsbedingte
Verschiebungen müssen berücksichtigt werden.
Abdeckung: Substrat/ Oberboden
Pflegeart: - Unkrautbewuchs, Fremdbewuchs durch
Abmähen entfernen.
Zeitgleich mit der Wildkrautentfehrnung hat die
Reinigung und
Entsorgung von Flugmüll, Flaschen. Dosen etc. zu
erfolgen
Entsorgung: sämtl. Schnittgut, Laub sowie Müll und
Unrat
auf AN - Deponie entsorgen
Kalkuliert wurden 2 Pflegegänge pro Jahr.
 Verschiedene Einzelflächen 2 x 60,99 m² = 121,99 m²
Menge: 121,990 m²
Zuordnung: 515

**01.06.0020 Gehölzschnitt entlang Kante Gehölzflächen in Grünflächen, H 2,70 m, 2 Pflegegänge**
Kanten der Gehölzflächen in Grünflächen
zurückschneiden,
bis in ca. 270 cm in der Höhe, Breite ca. 50-100 cm.
Beim letzten Pflegegang sind die Kanten 1 mal in der
Höhe um den Jahresaustrieb zurückzuschneiden.
Müll und Unrat aufnehmen.

Bewuchsart: Gehölzpflanzung, Höhe bis ca. 2,7 m
Anzahl der Pflegegänge: 2 Stück

Ausführungszeitraum:
Erster Pflegegang: Juni/ Juli/ August
Zweiter Pflegegang: Oktober/ November

Lage der Flächen: gemäß Plan
Ca. - Größe der Einzelflächen: gemäß Plan
Topographie der Flächen: überwiegend eben
Einbauten, Baumbestand in Flächen: nicht vorhanden
Entsorgung: sämtl. Schnittgut, sowie Müll und Unrat ist
auf AN - Deponie zu entsorgen.

2 x 2.177,52 lfm = 4.355,03 lfm

Die Längen der Gehölzstreifen sind fix und werden nicht
nachgemessen!
Menge: 4355,030 lfm

**01.06.0030 Stauden- und Kleingehölzflächen pflegen**
Kanten der Stauden-/Gehölzflächen in Kübeln bis
Hinterkante Einfassung zurückschneiden. Die Flächen
sind bei jedem Pflegegang in der Höhe um den
Jahresaustrieb zurück zu schneiden. Müll und Unrat
aufnehmen. Wildaufwuchs und Sämlinge sind zu
entfernen.
Bewuchsart: Stauden + Kleingehölze
Anzahl der Pflegegänge: 2 Stück

Ausführungszeitraum:
Erster Pflegegang: Mai/ Juni
letzter Pflegegang: Oktober/ November

Ca. - Größe der Einzelflächen: gemäß
Liste und Plan
Topographie der Flächen: überwiegend eben
Einbauten, Baumbestand in Flächen: vorhanden
Lage / Standort der Flächen: gemäß Liste und Plan
Entsorgung: sämtl. Schnittgut sowie Müll und Unrat
auf AN - Deponie entsorgen

2 Pflegegänge x 156,27 lfm = 312,54 lfm

Die Längen der Gehölzstreifen sind fix und werden
Nicht nachgemessen!
Menge: 312,540 m²

**01.06.0040 Gehölze in Grünflächen pflegen**
Gehölze zurückschneiden, Höhe ca. 200 -250 cm,
Rückschnitt des Jahresaustriebes ca. 50-150 cm (auf
ehemalige Schnittstellen), inklusive der Entfernung von
Wildaufwuchs und Sämlingen. Krautigen Aufwuchs und
Sämlinge in flächigen Lücken mit dem Freischneider
ausmähen. Müll und Unrat aufnehmen.

Bewuchsart: Gehölze Höhe ca. 200 cm
Anzahl der Pflegegänge: 2 Stück

Ausführungszeitraum:
Erster Pflegegang: Juni/ Juli/ August
Zweiter Pflegegang: Oktober/ November

Ca. - Größe der Einzelflächen: gemäß Plan
Topographie der Flächen: überwiegend eben
Einbauten, Baumbestand in Flächen: vorhanden
Lage / Standort der Flächen: gemäß Plan
Entsorgung: sämtl. Schnittgut sowie Müll und Unrat
auf AN - Deponie entsorgen

2 Pflegegänge x 1.167,30 m² = 2.334,60 m²

Die Gehölzflächen sind fix und werden nicht
nachgemessen!
Menge: 2334,600 m²

#### Titel 01.07 Wilhelm-von-Humboldt-Gym., Mühlaustr. 13

**01.07.0010 Gehölzschnitt entlang Kante Gehölzflächen in Grünflächen, H 2,70 m, 2 Pflegegänge**
Kanten der Gehölzflächen in Grünflächen
zurückschneiden,
bis in ca. 270 cm in der Höhe, Breite ca. 50-100 cm.
Beim letzten Pflegegang sind die Kanten 1 mal in der
Höhe um den Jahresaustrieb zurückzuschneiden.
Müll und Unrat aufnehmen.

Bewuchsart: Gehölzpflanzung, Höhe bis ca. 2,7 m
Anzahl der Pflegegänge: 2 Stück

Ausführungszeitraum:
Erster Pflegegang: Juni/ Juli/ August
Zweiter Pflegegang: Oktober/ November

Lage der Flächen: gemäß Plan
Ca. - Größe der Einzelflächen: gemäß Plan
Topographie der Flächen: überwiegend eben
Einbauten, Baumbestand in Flächen: nicht vorhanden
Entsorgung: sämtl. Schnittgut, sowie Müll und Unrat ist
auf AN - Deponie zu entsorgen.

2 x 336,30 lfm = 672,60 lfm

Die Längen der Gehölzstreifen sind fix und werden nicht
nachgemessen!
Menge: 672,600 lfm

**01.07.0020 Hecken in Grünflächen schneiden**
Hecken aus verschiedenen Gehölzen allseitig schneiden.
Rückschnitt des Jahresaustriebes ca. 50-100 cm,
inklusive der Entfernung von Wildaufwuchs und
Sämlingen.
Müll und Unrat aufnehmen.
Bewuchsart: Gehölze Höhe ca. 200 cm
Anzahl der Pflegegänge: 2 Stück

Ausführungszeitraum:
Erster Pflegegang: Juni/ Juli
Zweiter Pflegegang: Oktober/ November

Ca. - Größe der Einzelflächen: gemäß Liste und Plan
Topographie der Flächen: überwiegend eben
Einbauten, Baumbestand in Flächen: nicht vorhanden
Lage / Standort der Flächen: gemäß Liste und Plan
Entsorgung: sämtl. Schnittgut sowie Müll und Unrat
auf AN - Deponie entsorgen

2 Pflegegänge x 28,37 m² = 56,73 m²

Die Gehölzflächen sind fix und werden nicht
nachgemessen!
Menge: 56,730 m²
Zuordnung: 515

**01.07.0030 Gehölze in Grünflächen pflegen**
Gehölze zurückschneiden, Höhe ca. 200 -250 cm,
Rückschnitt des Jahresaustriebes ca. 50-150 cm (auf
ehemalige Schnittstellen), inklusive der Entfernung von
Wildaufwuchs und Sämlingen. Krautigen Aufwuchs und
Sämlinge in flächigen Lücken mit dem Freischneider
ausmähen. Müll und Unrat aufnehmen.

Bewuchsart: Gehölze Höhe ca. 200 cm
Anzahl der Pflegegänge: 2 Stück

Ausführungszeitraum:
Erster Pflegegang: Juni/ Juli/ August
Zweiter Pflegegang: Oktober/ November

Ca. - Größe der Einzelflächen: gemäß Plan
Topographie der Flächen: überwiegend eben
Einbauten, Baumbestand in Flächen: vorhanden
Lage / Standort der Flächen: gemäß Plan
Entsorgung: sämtl. Schnittgut sowie Müll und Unrat
auf AN - Deponie entsorgen

2 Pflegegänge x 3.747,71 m² = 7.495,42 m²

Die Gehölzflächen sind fix und werden nicht
nachgemessen!
Menge: 7495,420 m²

#### Titel 01.08 Stundenlöhne/ Wilhelm-vonHumboldt-Gym.

*Hinweis*
Stundenlohnarbeiten dürfen nur mit Wissen und auf
ausdrücklicher
Anordnung des Auftraggebers durchgeführt werden.Der
Verrechnungssatz für die jeweilige Arbeitskraft umfasst
sämtlicheAufwendungen, insbesondere den tatsächlichen
Lohn einschließlichvermögenswirksamer Leistungen mit
den Zuschlägen für Gemein-kosten (Sozialkassenbeiträge,
Winterbauumlage und dgl.), sowie Lohn-bzw.
Gehaltsnebenkosten und Zuschläge für Überstunden.Die
Stundenlohnzettel sind spätestens zwei Arbeitstage nach
Ausführung
dem Bauleiter in doppelter Ausfertigung zur
Unterschrift vorzulegen, unterAngabe der Namen und des
Berufsstandes der im Stundenlohnbeschäftigten Personen,
der Bauleitung zur schriftlichen Anerkennungvorzulegen
und mit der Schlussrechnung einzureichen.Nachträglich
eingereichte Stundenlohnzettel werden nicht
anerkannt.Meister- und Vorarbeiterstunden werden nur
dann vergütet, wenn vonder Bauleitung die Stellung von
Aufsichtspersonal ausdrücklichschriftlich gefordert
wird.Stehzeiten und zwischenzeitlicher Abzug von
Geräten und LKW´swerden nicht gesondert
vergütet.Bezahlt werden nur die angeordneten und
tatsächlich geleistetenStunden ohne Berücksichtigung
der An- und Abmarschwege sowieArbeitspausen.Ferner ist
in den Preisen das Stellen der erforderlichen
Arbeitsgeräteund Werkzeuge enthalten.Die eingesetzten
Einheitspreise verstehen sich einschließlich
allerZuschläge; bei Geräten einschl. Bedienung.

**01.08.0010 Facharbeiter/-in**
Menge: 16,000 StD
Zuordnung: 514

**01.08.0020 Helfer/-in**
Menge: 16,000 StD
Zuordnung: 514

**01.08.0030 Heckenschere**
Heckenschere mit Bedienung;
Menge: 10,000 StD
Zuordnung: 514

**01.08.0040 Freischneider**
Freischneider mit Bedienung
Menge: 10,000 StD
Zuordnung: 514

**01.08.0050 LKW, 5 - 8 t, einschl. Fahrer**
LKW einschl. Fahrer, Nutzlast über  5 bis 8 t,
Menge: 4,000 StD
Zuordnung: 514

USt %: 19,00
